# Erschließung Elektro
Angebotsaufforderung (GAEB 90, DA83)
Währung: EUR

## Erschließung Elektro
Datum: 15.07.26

*Hinweis*
Baubeschreibung allgemein

Bei dem Objekt handelt es sich um die Aufstellung einer
2-geschossigen Containeranlage zur Büronutzung bei der
Feuerwehr in Frankental. Die Containeranlage selbst und
die interne Technik innerhalb der Container ist nicht
Bestandteil dieser Ausschreibung.

Inhalt dieses LV's ist elektrotechnische Erschließung
der Containeranlage aus dem Bestandsgebäude. Dabei geht
es um die Niederspannungsversorgung sowie die Anbindung
an das Schwachstromnetz.

Die Containeranlage steht ca. 8,0 mtr vom
Bestandsgebäude entfernt. Die notwendigen Erdarbeiten
zwischen den Containern und dem Bestand erfolgen
bauseits. Vom AN sind lediglich die
Verbindungsleitungen im Graben sowie im Bestandsgebäude
zu verlegen und augzulegen.

Im Bestandsgebäude gibt es einen EDV-Raum, aus dem die
Schwachstromleitungen zu den Containern verzogen werden
müssen. Der Keller im Bestand ist groß, so dass die
Kabel über eine weitere Strecke verlegt werden müssen.
Hierbei können allerdings in den meisten Bereichen
vorhandene Pritschen genutzt werden.

Die Niederspannungsversorgung erfolgt aus dem
NSHV-Raum, dieser liegt direkt dort, wo auch der
Verbindungsgraben hersgestellt wird.

Der Auftragnehmer kann sich nach Rücksprache vor Abgabe
des Angebotes ein Bild von der Örtlichkeit machen.
Spätere Einwände können nicht mehr berücksichtigt
werden. Witterungsbedingte Ausfallzeiten gehen zu
Lasten des Auftragnehmers.

*Hinweis*
TECHNISCHE VORBEMERKUNGEN

I N H A L T S Ü B E R S I C H T

01. Grundlagen
02. Allgemeines
03. Preisbildung

01.  Grundlagen

Schutzmaßnahmen
Alle Betriebsmittel der Schutzklasse I, die im
Fehlerfall an der Berührungsfläche Spannung führen
können, müssen mit einer gekennzeichneten
Erdungsschraube versehen sein. Der Schutzleiter muß
angeschlossen werden.

Stegleitungen
Stegleitungen dürfen nicht verwendet werden.

Messung von UP-verlegten Leitungen
Vor Beginn der Putzarbeiten sind die unauswechselbar
unter Putz verlegten Stromkreis- und Steuerleitungen,
auf Stromdurchgang und Isolationswiderstand zu prüfen.
Die Messungen sind vor der Abnahme in einem
Meßprotokoll zu dokumentieren und dem AG zu übergeben.

Befestigung von Anlagenteilen
Die Befestigung hat grundsätzlich nur durch Anschrauben
zu erfolgen. Schieß-, Schweiß -und Klebeverbindungen
sind nicht gestattet. Für Kabelleitern und Pritschen
sind Metalldübel zu verwenden. Die Verwendung von Gips
zur Befestigung von Kabel- und Leitungen ist nicht
zulässig.

Beschriftung von Kabel und Leitungen
Alle Kabel und Leitungen sind unverlierbar,
übersichtlich und systematisch in Enddosen und
Verteilungen zu beschriften.

Reservekabel-, Leitungen und Adern sind auf Klemmen zu
führen. Starkstrom und Schwachstromkabel sind getrennt
zu verlegen.

Befestigung von Kabel und Leitungen mit
brandschutztechnischen Anforderungen Kabel und
Leitungen mit Funktionserhalt dürfen nur mit
zugelassenem Befestigungsmaterial auf eigenen
Leitungstrassen installiert werden. Die
Mindest-Befestigungsabstände sind zu beachten. Der
Nachweis ist durch den Auftragnehmer zu führen.

AP-Installation
Leitungen, Rohre und Installationskanäle dürfen nur
horizontal und vertikal verlegt werden. Installationen
sind grundsätzlich im Schatten der Unterzüge zu führen.
In Technikzentralen, Technikräumen und in elektrischen
Betriebsräumen sind bei der Verlegung von mehreren
Kabeln und Leitungen, Installationsrohre,
Klein-Installationskanäle oder Ankerschienen zu
verwenden. Das Ankleben von Schellen und sonstigem
Befestigungsmaterial ist nicht zugelassen. Querungen
der Unterzüge sind nur in den bauseitigen Aussparungen
oder Durchbrüchen zulässig. Installationen auf der
Unterkante der Unterzüge sind nicht zulässig.

UP-Installation
Auf einheitliche Schalterstellung muß geachtet werden.
Zur Verringerung des Verkabelungsaufwandes sind an
Stelle der normalen Abzweigdosen, Schalterabzweigdosen
mit zusätzlicher Klemmöglichkeit zu verwenden.
Gerätedosen für Schalter und Steckdosen und andere
Endgeräte sind vom AN putzbündig zu setzen.
Schalterabzweigdosen sind grundsätzlich mit
Schraubbefestigung zu liefern. Deckel von
Verteilerdosen müssen verschraubt werden. Gerätedosen
und Auslässe in gefliesten Wänden, müssen genau im
Fugenschnitt oder in der Plattenmitte gesetzt werden.
Bei Nichtbeachtung dieser Maßbestimmungen gehen die
Nacharbeiten zu Lasten des AN. Stromkreis und
Steuerleitungen sind wie bereits erwähnt, auf
Stromdurchgang und Isolationswiderstand zu
überprüfen.

Installation in abgehängten Decken
In abgehängten Decken, Hohlräumen und an Stellen an
denen Installationsrohre nicht allseitig mit Putz
verdeckt sind, dürfen  nur flammwidrige Isolierstoffe
verwendet werden. Rohre, Kabel und Leitungen sind mit
Schellen oder Kabelbügel zu befestigen

02.  Allgemeines

Die Angaben in den gesamten Vorbemerkungen und dem LV
entbinden den AN nicht von seiner Verpflichtung und
Verantwortung, hinsichtlich der richtigen Auslegung und
der betriebssicheren Funktion, nach den allgemein
anerkannten Regeln der Technik.
Die für den Einbau bzw. Verlegung vorgesehenen
Werkstoffe,Geräte, sowie sonstiges Zubehör, müssen den
VDE-Vorschriften entsprechen. Der Nachweis ist durch
den AN vor dem Einbau zu führen. Ursprungsländer der
Geräte und Materialien sind, bei Bedarf, durch den AN
zu benennen.

03.  Preisbildung

Die Einheitspreise sind grundsätzlich Festpreise
einschließlich der notwendigen Kleinmaterialien. Die
Lieferung des Materials einschl. aller zugehörigen
Teile und Kleinmaterialien hat in erstklassiger
Qualität zu erfolgen.

### Abschnitt 1 Ertschließung Stark- und Schwachstrom aus Bestand

*Hinweis*
Die nachfolgenden Kabel sind im Außenbereich in
vorhandenen Kabelgaben über eine Gesamtlänge von ca.20
mtr. einzulegen.
Im Innenbereich großtenteils auf vorhandenen
Kabelpritschen zu verlegen.

**1.10 Starkstromkabel NYCWY 4x25sm/16**
Starkstromkabel NYCWY 4x25sm/16 mm²
Energieversorgungskabel zur Verwendung im Freien, in
der Erde, im Wasser, in Innenräumen, Kabelkanälen, für
Kraftwerke, Industrie und Schaltanlagen sowie in
Ortsnetzen, wenn mechanische Schäden nicht zu erwarten
sind. Max. Betriebstemperatur 70 °C
in Teillängen inkl. Klein- und Befestigungsmaterial
liefern und auf Kabel-Steigetrassen, auf Putz an der
Wand oder an der Decke sowie in Graben verlegen, mit
beidseitigen
Markierungen versehen und befestigen.
Menge: 40,000 lfdm

**1.20 Anschluss 4x25sm/16 mm² an bestehende NSV**
Anschluss 4x25sm/16 mm² an bestehende NSV
Die vorbeschriebene Leitung muss in einer bestehenden
NSV aufgelegt werden, dort ist noch ein entsprechender
Abgang frei. Leitung von oben in Schrank einführen,
auflegen die entsprechenden Sicherungen einsetzen.
Menge: 1,000 Stck

**1.30 Anschluss 4x25sm/16 mm² an neue NSV im Container**
Anschluss 4x25sm/16 mm² an neue NSV im Container
Die vorbeschriebene Leitung muss im Container auf die
neue  NSV aufgelegt werden, dort wird ein
entsprechender Abgang vom Containerlieferanten
vorgesehen. Leitung von oben in Schrank einführen,
auflegen die entsprechenden Sicherungen einsetzen.
Menge: 1,000 Stck

**1.40 Fernmeldekabel A-2Y(L)2Y 6x2x0,8 mm²**
Fernmeldekabel A-2Y(L)2Y 6x2x0,8 mm²
Fernmeldekabel zur Verwendung im Freien, in der Erde,
im Wasser, in Innenräumen, Kabelkanälen, für
Kraftwerke, Industrie und Schaltanlagen sowie in
Ortsnetzen, wenn mechanische Schäden nicht zu erwarten
sind. Max. Betriebstemperatur 70 °C
in Teillängen inkl. Klein- und Befestigungsmaterial
liefern und auf Kabel-Steigetrassen, auf Putz an der
Wand oder an der Decke sowie in Graben verlegen, mit
beidseitigen
Markierungen versehen und befestigen.
Menge: 135,000 lfdm

**1.50 Outdoor Verlegekabel Cat.7**
Outdoor Verlegekabel Cat.7
Leiteraufbau: Twisted Pair 4x2xAWG23/1 (Ø 0,57 mm)
Kupfer
Innenleitermaterial: Kupfer, starr
Kategorie: Cat.7 - 900 MHz - S/FTP PIMF mit
Meterskalierung
UV-beständig
Außendurchmesser: 9,5 mm
Farbe: schwarz
in Teillängen inkl. Klein- und Befestigungsmaterial
liefern und auf Kabel-Steigetrassen, auf Putz an der
Wand oder an der Decke sowie in Graben verlegen, mit
beidseitigen Markierungen versehen und befestigen.
Menge: 135,000 lfdm

**1.60 A/I-DQ(ZN)BH 1x24G50/125ìm OM4 LWL Universalkabel**
A/I-DQ(ZN)BH 1x24G50/125ìm OM4 LWL Universalkabel
Dieses Multimode LWL Kabel ist zur Verwendung im
Außenbereich vorgesehen. Das Kabel ist zur direkten
Erdverlegung geeignet; d.h. das Kabel kann ohne
Leerrohr oder anderweitige Hilfsmittel direkt ins
Erdreich gelegt werden.
A/I-DQ(ZN)BH 1x24G50/125ìm OM4 LWL Universalkabel
in Teillängen inkl. Klein- und Befestigungsmaterial
liefern und auf Kabel-Steigetrassen, auf Putz an der
Wand oder an der Decke sowie in Graben verlegen, mit
beidseitigen Markierungen versehen und befestigen.
Menge: 135,000 lfdm

**1.70 A/I-DQ(ZN)BH 1x12G50/125ìm OM4 LWL Universalkabel**
A/I-DQ(ZN)BH 1x12G50/125ìm OM4 LWL Universalkabel
Dieses Multimode LWL Kabel ist zur Verwendung im
Außenbereich vorgesehen. Das Kabel ist zur direkten
Erdverlegung geeignet; d.h. das Kabel kann ohne
Leerrohr oder anderweitige Hilfsmittel direkt ins
Erdreich gelegt werden.
A/I-DQ(ZN)BH 1x12G50/125ìm OM4 LWL Universalkabel
in Teillängen inkl. Klein- und Befestigungsmaterial
liefern und auf Kabel-Steigetrassen, auf Putz an der
Wand oder an der Decke sowie in Graben verlegen, mit
beidseitigen Markierungen versehen und befestigen.
Menge: 135,000 lfdm

### Abschnitt 2 Kabelverlegesysteme und Zubehör

*Hinweis*
Alle in den Titeln enthaltenen Verlege- oder
Befestigungsmaterialien müssen aus nicht brennbaren
oder selbst-verlöschenden Stoffen bestehen. Flammen
ausbreitende Materialien sind nicht zugelassen.
Schnittkanten von Material müssen versiegelt werden um
Korrosionsstellen zu vermeiden. Kabelrinnen und
Steigetrassen müssen in ihren gesamten Verlauf
durchgängig elektrisch leitend verbunden und in den
Potentialausgleich mit einbezogen werden. Diese
Einbindung ist in die Einheitspreise mit
einzukalkulieren und wird nicht gesondert vergütet.
Alle Verlegesysteme sind komplett inklusive aller
erforderlichen Klein- und Zubehörteile betriebsfertig
in die nachstehenden Positionen einzukalkulieren und
werden nicht gesondert vergütet.
Die Befestigungsabstände der nachfolgend beschriebenen
Montagesysteme sind so zu wählen, daß das Gewicht der
Kabelrinne, die Belastung des Montagesystems sowie das
Gewicht der Leitungen entsprechend den
Herstellerangaben ausgeführt werden. Ein Durchhängen
der Kabeltrasse ist nicht gestattet.

**2.10 Kabelrinne B x H = 100 x 60mm**
Kabelrinne  B x H = 100 x 60mm
nach DIN EN 61537 VDE-zertifizierte und Funktionserhalt
(DIN 4102 T.12) geprüfte Kabelrinne mit
Schnellverbindungs-System, inklusive aller relevanten
Verbindungsbauteile zur zeitsparenden und
wirtschaftlichen Installation, mit gesickter
Längsbodenlochung 7 x 20 mm zur Auslegermontage und ab
der Breite 200 mm mit Quersickung 7 x 32 mm zur
Kabelbelüftung und zur Montageerleichterung.
Mittenlochung 11 mm für die direkte
Gewindestangenabhängung. Durchgängige Seitenlochung 7 x
20 mm als Verbinderlochung. Korrosionsschutz:
bandverzinkt nach DIN EN 10327
Blechstärke: 0,75 mm
Seitenhöhe: 60 mm
Breite: 100 mm
Teillänge: 3050 mm
Tragfähigkeit: 0,9 kN/m bei Stützabstand 1,5m
Inkl. Trennsteg
Rinne liefern und im Regelfall auf einem Wand- und
Stielausleger an Hängestiel montieren.
Menge: 12,000 lfdm

**2.20 Kabelrinne B x H = 200 x 60mm**
Kabelrinne  B x H = 200 x 60mm
wie zuvor in vollem Wortlaut beschrieben, jedoch
Breite: 200 mm
Teillänge: 3050 mm
Tragfähigkeit: 1,0 kN/m bei Stützabstand 1,5m
Inkl. Trennsteg
Menge: 6,000 lfdm

**2.30 Kabelrinne B x H = 300 x 60mm**
Kabelrinne  B x H = 300 x 60mm
wie zuvor in vollem Wortlaut beschrieben, jedoch
Breite: 300 mm
Teillänge: 3050 mm
Tragfähigkeit: 1,0 kN/m bei Stützabstand 1,5m
Inkl. Trennsteg
Menge: 3,000 lfdm

**2.40 Bogen 90°, 100 mm x 60 mm**
Bogen 90°, 100 mm x 60 mm
mittelschwer, RS verzinkt inkl. Stoßstellenverbinder,
Stahl sedimirverzinkt nach EN 10142, alle
handelsüblichen Winkelgrade, 100 mm x 60 mm
liefern und inkl. Befestigungen und Kleinmaterial
betriebsfertig montieren.
Menge: 5,000 Stck

**2.50 Bogen 90°, 200 mm x 60 mm**
Bogen 90°, 200 mm x 60 mm
mittelschwer, RS verzinkt inkl. Stoßstellenverbinder,
Stahl sedimirverzinkt nach EN 10142, alle
handelsüblichen Winkelgrade, 200 mm x 60 mm
liefern und inkl. Befestigungen und Kleinmaterial
betriebsfertig montieren.
Menge: 3,000 Stck

**2.60 Bogen 90°, 300 mm x 60 mm**
Bogen 90°, 300 mm x 60 mm
mittelschwer, RS verzinkt inkl. Stoßstellenverbinder,
Stahl sedimirverzinkt nach EN 10142, alle
handelsüblichen Winkelgrade, 300 mm x 60 mm
liefern und inkl. Befestigungen und Kleinmaterial
betriebsfertig montieren.
Menge: 2,000 Stck

**2.70 T-Stck, 100 mm x 60 mm**
T-Stck, 100 mm x 60 mm
mittelschwer, RS verzinkt inkl. Stoßstellenverbinder,
Stahl sedimirverzinkt nach EN 10142, 100 mm x 60 mm
liefern und inkl. Befestigungen und Kleinmaterial
betriebsfertig montieren.
Menge: 1,000 Stck

**2.80 T-Stck, 200 mm x 60 mm**
T-Stck, 200 mm x 60 mm
mittelschwer, RS verzinkt inkl. Stoßstellenverbinder,
Stahl sedimirverzinkt nach EN 10142, 200 mm x 60 mm
liefern und inkl. Befestigungen und Kleinmaterial
betriebsfertig montieren.
Menge: 1,000 Stck

**2.90 T-Stck, 300 mm x 60 mm**
T-Stck, 300 mm x 60 mm
mittelschwer, RS verzinkt inkl. Stoßstellenverbinder,
Stahl sedimirverzinkt nach EN 10142, 300 mm x 60 mm
liefern und inkl. Befestigungen und Kleinmaterial
betriebsfertig montieren.
Menge: 1,000 Stck

**2.100 Wand- und Stielausleger 110mm**
Wand- und Stielausleger 110mm
Ausführung mittelschwer, mit angeschweißter Kopfplatte,
zur Befestigung an U-Hängestiel-Systemen oder direkt an
Wände und Konstruktionen.
Korrosionsschutz: tauchfeuerverzinkt nach DIN EN ISO
1461
Abmessung: 110 x 60 mm
Breite: 110 mm
Tragfähigkeit: 1,5 kN
liefern und im Regelfall an einer Stahlbetondecke oder
an
einer Beton- oder Mauerwerkswand oder an einem
Hängestiel montieren.
Menge: 9,000 Stck

**2.110 Wand- und Stielausleger 210mm**
Wand- und Stielausleger 210mm
wie zuvor in vollem Wortlaut beschrieben, jedoch
Abmessung: 210 x 70 mm
Breite: 210 mm
Menge: 4,000 Stck

**2.120 Wand- und Stielausleger 310mm**
Wand- und Stielausleger 310mm
wie zuvor in vollem Wortlaut beschrieben, jedoch
Abmessung: 310 x 70 mm
Breite: 310 mm
Menge: 2,000 Stck

**2.130 Hängestiel U-Profil, 300mm**
Hängestiel U-Profil, 300mm
Ausführung mit dreiseitiger Speziallochung und
angeschweißter Kopfplatte, zur Befestigung an
waagerechten Betondecken oder Stahlträgern, als
Hängestiel für ein- oder beidseitige Auslegermontage
Korrosionsschutz: tauchfeuerverzinkt nach DIN EN ISO
1461
Abmessung: 30 x 50 x 2,5 mm
Länge: 300 mm
Tragfähigkeit: 1,5 kN bei Auslegerlänge 400 mm
liefern und im Regelfall an einer Stahlbetondecke
montieren.
Menge: 15,000 Stck

**2.140 Trennsteg 60 mm für Montage in Kabelrinne**
Trennsteg 60 mm für Montage in Kabelrinne
Tremnsteg zur Trennung von Kabeln und Leitungen mit
unterschiedlichen Spannungen oder Funktionen.
Möglichkeit zur zeitsparenden schraubenlosen
Befestigung auf Kabelrinnen, Kabelleitern und
Gitterrinnen mittels Klemmstücken. Korrosionsschutz:
bandverzinkt nach DIN EN 10346
Seitenhöhe: 60 mm
Länge: 3000 mm
liefern, montieren und betriebsfertig in einer bauseits
vorhandener Kabelpritsche montieren
Menge: 70,000 lfdm

**2.150 Steigeleiter mittelschwer B x H = 200 x 60mm**
Steigeleiter mittelschwer B x H = 200 x 60mm
Steigeleiter, Ausführung mittelschwer, mit durchgängig
gelochtem Seitenholm, mit eingenieteten, nach oben
offenen C-Profil-Sprossen, zur senkrechten Führung von
Kabeln und Leitungen inkl. Lieferung der Bügelschelle
Typ 2056/U, eingerollte Kante zur Verstärkung und als
Kabelschutz, Korrosionsschutz bandverzinkt nach DIN EN
10327
Seitenhöhe: 60 mm
Breite: 200 mm
Länge: 6000 mm
Holmstärke: 1,5 mm
Sprossenabstand: 600 mm
Leiter liefern und im Regelfall an einer Mauerwerkswand
montieren.
Menge: 3,000 lfdm

**2.160 Grip-Sammelhalterung**
Grip-Sammelhalterung
Sammelhalter aus Metall für hohe mechanische
Standfestigkeit, auch im Brandfall. Zur sicheren
Montage oberhalb von Brandschutzdecken geeignet. Auch
als kabelspezifische Variante für den elektrischen
Funktionserhalt nach DIN 4102 Teil 12 zugelassen. Für
Wand- und Deckenmontage. Verschluss
ohne Werkzeuge zu öffnen. liefern und inkl.
Befestigungen und Kleinmaterial betriebsfertig
montieren.
Menge: 25,000 Stck

**2.170 C-Profil Schiene**
C-Profil Schiene
geeignet zur Aufnahme von Bügelschellen und Aufbau
einer Steigetrasse sowie zum Abfangen von Energiekabel
vor Eintritt in die Energieverteiler, oder zum Abfangen
bei Verlegung in Schächten in Teillängen einschl.
Metalldübel, Klein- und Befestigungsmaterial kompl.
liefern und montieren.
Menge: 2,000 lfdm

**2.180 Kabelabzweigkasten 85 x 43 mm, AP, 6 Einführungen**
Kabelabzweigkasten 85 x 43 mm, AP, 6 Einführungen
aus Thermoplast, in Aufputz-Ausführung, Schutzart IP54,
mit 6 Einführungen und schraubenlosem Klemmblock,
5-polig, je Klemme 5 x 1,5 mm2.
Liefern, montieren, Kabel einführen und
durchschnittlich 3 Kabel oder Leitungen bis 5 x 2,5 mm2
betriebsfertig anschließen.
Menge: 6,000 Stck

**2.190 Bügelschelle mit Wanne 22 - 28 mm**
Bügelschelle mit Wanne 22 - 28 mm
inkl. Gegenwanne
kompl. liefern und montieren.
Menge: 10,000 Stck

**2.200 Bügelschelle mit Wanne 28 - 34 mm**
Bügelschelle mit Wanne 28 - 34 mm
inkl. Gegenwanne
kompl. liefern und montieren.
Menge: 12,000 Stck

**2.210 Bügelschelle mit Wanne 34 - 40 mm**
Bügelschelle mit Wanne 34 - 40 mm
inkl. Gegenwanne
kompl. liefern und montieren.
Menge: 6,000 Stck

### Abschnitt 3 Anschluss Hebeanlage

**3.10 Mantelleitung NYM-J, 5 x 2,5 mm2**
Mantelleitung NYM-J, 5 x 2,5 mm2
nach DIN VDE 0250, Teil 204
in Teillängen incl. Klein- und Befestigungsmaterial
liefern und auf Kabel-Steigetrassen, auf Putz an der
Wand oder an der Decke sowie in Rohr verlegen, oder in
Schlitzen in Mauerwerk oder Beton verlegen, mit
beidseitigen Markierungen versehen und befestigen
Menge: 15,000 lfdm

**3.20 Elektroinstallationsrohr M25**
Elektroinstallationsrohr M 25
Starres Kunststoffpanzerrohr glatt, mit einseitig
angeformter Muffe, Farbe grau RAL7035, für mittlere
mechanische Druckbeanspruchung einschließlich
systemgebundenen Zubehör und Befestigungsmaterial
liefern und betriebsfertig montieren
Menge: 12,000 lfdm

**3.30 Anschluß von Kabel und Leitungen 5 x 2,5 mm2**
Anschluß von Kabel und Leitungen 5 x 2,5 mm2
an elektrischen Betriebsmitteln einschließlich der
erforderlichen Kabelschuhe, Aderendhülsen,
PG-Verschraubungen usw herstellen.
Menge: 1,000 Stck

**3.40 Anschluss 4x25sm/16 mm² an bestehende NSV**
Anschluss 5x2,5 mm² an bestehende NSV
Die vorbeschriebene Leitung muss in einer bestehenden
NSV aufgelegt werden, dort ist noch ein entsprechender
Abgang frei. Leitung von oben in Schrank einführen,
auflegen die entsprechenden Sicherungen einsetzen.
Menge: 1,000 Stck

### Abschnitt 4 Abzweig- und Verbindungsmaterial sowie Anschlüsse

*Hinweis*
Die nachfolgend beschriebenen Anschlussarbeiten sind
für sämtliche gewerkfremde Verbraucher (Motoren,
RWA-Luken, Türfeststellanlagen, Lüfter etc) erfasst.
Bei den zum Gewerk Elektro gehörenden Geräte wie
CEE-Steckdosen, Leuchten etc. sind die Anschlusskosten
bei den Endgeräten einzukalkulieren.
Erforderlicher Zubehör wie Kabeleinführungen, Klemmen,
Befestigungsmaterial, Beschriftungsmaterial sind in die
nachstehenden Einheitspreise mit einzukalkulieren.

**4.10 Anschluß von Datenkabel CAT 7**
Anschluß von Datenkabel CAT 7
an elektrischen Betriebsmitteln einschließlich der
erforderlichen Kabelschuhe, Aderendhülsen,
PG-Verschraubungen usw herstellen.
Menge: 4,000 Stck

**4.20 Anschluß von Kabel und Leitungen 6 x 2 x 0,8 mm2**
Anschluß von Kabel und Leitungen 6 x 2 x 0,8 mm2
an elektrischen Betriebsmitteln einschließlich der
erforderlichen Kabelschuhe, Aderendhülsen,
PG-Verschraubungen usw herstellen. Hierbei ist auch die
bauseits gestellte Kupplung an das Kabelende
anzuschliessen.
Menge: 4,000 Stck

### Abschnitt 5 Potentialausgleich

**5.10 Potentialausgleichsschiene Stockwerke**
Potentialausgleichsschiene Stockwerke
Anschlussmöglichkeiten: 7 x ein- oder mehrdrähtige
Leitungen bis 25 mm² oder feindrähtige Leitungen bis 16
mm²
1 x Rundleiter Rd 8-10
1 x Flachband bis FL30 oder Rundleiter Rd 8-10
Abdeckhaube aus Polystyrol grau, Fußplatte aus Stahl,
bandverzinkt, Kontaktleiste aus Messing, vernickelt
Schrauben und Überleger aus Stahl, galvanisch verzinkt.
Blitzstromtragfähig 100 kA (10/350), Farbe: grau
Gewicht: 28,1 kg/100 St.
Liefern und montieren.
Menge: 1,000 Stck

**5.20 Potentialausgleichsleitung bis 4 mm²**
Potentialausgleichsleitung bis 4 mm²
grün-gelb nach DIN, in Teillängen mit allem Zubehör wie
Schellen, Schrauben und allem Kleinmaterial liefern,
verlegen und montieren.
Querschnitt bis 4 mm²
Menge: 24,000 lfdm

**5.30 Potentialausgleichsleitung bis 16 mm²**
Potentialausgleichsleitung bis 16 mm²
grün-gelb nach DIN, in Teillängen mit allem Zubehör wie
Schellen, Schrauben und allem Kleinmaterial liefern,
verlegen und montieren.
Querschnitt bis 16 mm²
Menge: 10,000 lfdm

**5.40 Anschluß von Erdungsleitungen 1 x 4 bis 16 mm2**
Anschluß von Erdungsleitungen 1 x 4 bis 16 mm2
an Stahlteilen einschließlich Kabelschuhe, Schrauben,
Mutter,
U-Scheiben und Bohrungen herstellen
Menge: 3,000 Stck

### Abschnitt 6 Installationen Leitungsgraben

**6.10 Biegsames Kabelschutzrohr Nennweite 150mm**
Biegsames Kabelschutzrohr Nennweite 150mm
Kabelschutzrohr aus PE, in Farbe schwarz, halogenfrei,
in Verbundbauweise mit optimierter grüner Innenhaut für
den schnellen Kabeleinzug.
Mit Einzugsschnur
Hohe Druckfestigkeit. VDE 0605 DIN EN 61386-24
Druckbeanspruchung Typ 450
Schlagfestigkeit Normal
Klassifizierungscode N450
Rohr liefern und in bauseits vorhandenen Erdgraben
einlegen
Menge: 20,000 lfdm

**6.20 Druckwasserdichter Dichtungseinsatz für Flexrohr NW150 mm**
Druckwasserdichter Dichtungseinsatz für Flexrohr NW150
mm
mit ca. 60 mm Dichtbreite gegen drückendes Wasser für
Kernbohrung oder Futterrohr zum abdichten von gewellten
Rohren, Kabelleerrohren (z.B. Kabuflex), gerippten
Medienrohren, dünnwandigen Kunststoffrohren,
Kunststoffmantelrohren (Fern/Nah-Heizwärmeversorgung)
Ringraumdichtung in geschlossener Ausführung zur
Abdichtung von sensiblen Medienleitungen
(Erstinstallation).
gegen drückendes Wasser bestehend aus ca. 2 x 30 mm
Silikongummimischung zwischen ca. 4 mm starken
Edelstahlblechen aus  V2a mit Edelstahlschrauben DIN
603 M 6 u. 8 verschraubt und Sechskantmuttern in V4a.
Für Flexrohr NW150mm und Kernlochbohrung 250mm
Menge: 1,000 Stck

**6.30 Kernbohrung Wand DN 200, T = 36cm**
Kernbohrung Wand DN 200, T = 36cm
Erstellung einer Kernbohrung in einer Wand aus
Stahlbeton unter Hinzulieferung des Kernbohrgerätes
sowie Abtransport des anfallenden Bauschutts.
Durchmesser der Bohrung:  200mm
Wandstärke:  360 mm
Hinweis:
Auf Grund der beengten Platzverhältnisse in den beiden
Kellern müssen die Kernbohrungen von außen aus dem
Leitungsgraben hergestellt werden.
Menge: 1,000 Stck

**6.40 Einführung Leerrohr in Gebäude**
Einführung Leerrohr in Gebäude
Zulage für Einführung des vorbeschriebenen Leerrohres
durch die Kelleraußenwand in das Gebäude, Restlänge der
Leitung im Gebäude ca. 1,0 mtr
Menge: 1,000 Stck

**6.50 Standard-Ringraumdichtung D-Kernbohrung: 100mm 2/3 Kabel**
Standard-Ringraumdichtung D-Kernbohrung: 100mm 2/3
Kabel
Anzahl Kabel: 2/3
Anwendungsbereich Kabel-/Rohr ø [mm]: 8 - 30 / 4 - 16,5
Ausführung: Ringraumdichtung
Kabel einziehen und betriebsfertig im Kernbohrloch
montieren und verschrauben.
Menge: 1,000 Stck

**6.60 Kernbohrung Wand DN 100, T = 36cm**
Kernbohrung Wand DN 100, T = 36cm
Erstellung einer Kernbohrung in einer Wand aus
Stahlbeton unter Hinzulieferung des Kernbohrgerätes
sowie Abtransport des anfallenden Bauschutts.
Durchmesser der Bohrung:  100mm
Wandstärke:  360 mm
Hinweis:
Menge: 1,000 Stck

### Abschnitt 7 Datenübertragungsnetze

*Hinweis*
Die Datenverkabelung innerhalb der Containeranlage
erfolgt inkl. dem zugehörigen Datenschrank bauseits.
Die Endverlegung der LWL-Leitungen Im Bestand und auch
im Container sind allerdings im Leistungsumfang des AN

**7.10 LWL-Spleißbox 12x LC-Duplex G50/125 OM4**
LWL-Spleißbox 12x LC-Duplex G50/125 OM4
19" 1HE Spleißbox, zweistufig ausziehbar, mit ST
Kupplungen, Keramik, beige, mit Laserschutz und 24
Faserpigtails, G50/125, türkis, ST, Stecker inkl.
Spleißkassetten, Spleißhalter,
Kabeleinführung und Befestigungsset
liefern, montieren und betriebsfertig herstellen.
Menge: 2,000 Stck

**7.20 LWL-Kabelzuführungsset**
LWL-Kabelzuführungsset
liefer und betriebsfertig montieren
Menge: 2,000 Stck

**7.30 LWL-Dämpfungsmessung**
LWL-Dämpfungsmessung
Die Dämpfung der LWL Übertragungsstrecken ist bei
Multimode im 1. und 2. optischen Fenster und bei
Singelmode im 2. und 3. Fenster zu messen. Die
Übertragungsstrecken müssen bei Längen bis 300 m / von
300 m bis 500 m / vom 500 bis 2000 m den Anforderungen
der Optischen Übertragungsklassen OF-300 / OF-500 /
OF-2000 der EN 50173-1:2007 oder später entsprechen.
Die Dokumentation der Messung und Auswertung der in der
Norm beschriebenen Parameter ist in Schriftform und auf
Datenträger zu übergeben. Zusätzlich muss zu jeder
Übertragungsstrecke das optische Dämpfungsbudget
berechnet werden.
ausführen und dokumentieren

Eingesetztes Messgerät
:......................................................
.
Menge: 12,000 Stck

**7.40 LWL-OTDR-Messung**
LWL-OTDR-Messung
Die OTDR-Messung der LWL Übertragungsstrecken ist mit
einer Vor- und Nachlauffaser (200m-500m für
MM/500m-1000m für SM) in beiden Richtungen
durchzuführen. Die Dämpfung der LWL
Übertragungsstrecken ist bei Multimode im 1. und 2.
optischen Fenster und bei Singelmode im 2. und 3.
Fenster zu messen. Die Übertragungsstrecken müssen bei
Längen bis 300 m / von 300 m bis 500 m / vom 500 bis
2000 m den Anforderungen der Optischen.
Übertragungsklassen OF-300 / OF-500 / OF-2000 der EN
50173-1:2007 oder später entsprechen. Die Dokumentation
der Messung und Auswertung der in der Norm
beschriebenen Parameter ist in Schriftform und auf
Datenträger zu übergeben. Zusätzlich muss zu jeder
Übertragungsstrecke das optische Dämpfungsbudget
berechnet werden. Gemessen, wird jeweils nur von einem
LWL-Kabel, die
mittels Dämpfungsmessung ermittelte, schlechteste
Faser. D.h. pro LWL-Kabel/Strecke nur eine Faser !
ausführen und dokumentieren

Eingesetztes Messgerät
:......................................................
.
Menge: 2,000 Stck

**7.50 Klasse E Messung der Twisted Pair Kupferverkabelung**
Klasse E Messung der Twisted Pair Kupferverkabelung
Klasse E Permanentlinkmessung der Kupferverkabelung
nach EN 50173 1: 2002. Messung und Auswertung aller in
der Norm beschriebenen Parameter und Dokumentation in
Schriftform und auf Datenträger. Anforderungsprofil für
Kupferkabel-Messtechnik
Zur Überprüfung bzw. Zertifizierung von
dienstneutralen, strukturierten Verkabelungen ist ein
Messgerät einzusetzen, das folgende technische
Eigenschaften aufweist.
Eigenschaften:
Level III - Genauigkeit gefordert.
Messung gemäß Grenzwerten nach ISO Klasse E bis 250 MHz
nach DIN EN 50173 1:2003-06 Informationstechnik -
Anwendungsneutrale Kommunikationskabelanlagen - Teil 1:
Allgemeine Anforderungen und Bürobereiche und ISO/
IEC11801 2.Edition:2002-09 Information Technology -
Cabling for customer premises
Messbereich:
Frequenzbereich: 1-250 MHz
geforderte Messparameter:
Nach ISO/ IEC11801 2.Edition:2002-09:
- Verdrahtungsplan
- Widerstand
- Länge
- Kapazität
- Dämpfung
- DUAL NEXT TM ( Nahnebensprechen von beiden Seiten)
- ACR
- Impedanz ( 85 - 115 Ohm)
- Laufzeit / Laufzeitdifferenz
- Dual Return Loss ( Rückflussdämpfung von beiden
Seiten)
- Power Sum NEXT
- Power Sum ACR
- ELFEXT ( Equal level far end Crosstalk /
gleichpegliges Übersprechen am fernen Ende)
- Power Sum ELFEXT
- Headroom (Systemreserve)
ausführen und dokumentieren

Eingesetztes Messgerät
:......................................................
.
Menge: 64,000 Stck

### Abschnitt 8 Nebenarbeiten

**8.10 Kernbohrung Wand DN 80, T =**
Kernbohrung Wand DN 80, T = 30cm
Erstellung einer Kernbohrung in einer Wand aus
Stahlbeton oder Mauerwerk unter Hinzulieferung des
Kernbohrgerätes sowie Abtransport des anfallenden
Bauschutts.
Durchmesser der Bohrung: 80mm
Wandstärke: 30 cm
Menge: 2,000 Stck

**8.20 Weichschott TBW F90, ca. 15x15 cm**
Weichschott TBW F90,  ca. 10x10 cm
Feuerwiderstandsklasse S30-S90 für Kernlochbohrungen in
Beton oder Mauerwerk bis Stärke 30 cm
Öffnungsgröße ca. 10 x 10 cm entspricht 0,01 m2
liefern und montieren einschl. Bezeichnungsschild
Menge: 3,000 Stck

**8.30 Fahbares Leichtmetallmontagegerüst bis 3,0 mtr**
Fahbares Leichtmetallmontagegerüst bis 3,0 mtr
Vorhalten eines fahrbaren Leichmetallmontagegerüstes
zur Montage der elektrischen Anlagen während der
Montagezeit, einschließlich Auf- und Abbauen.
Ausführung gemäß den Unfallverhütungsvorschriften.
Arbeitsbühne bis 3,0 mtr. Arbeitshöhe.
Menge: 1,000 Stck

**8.40 Montageunterlagen**
Montageunterlagen
Erstellen von Montageplänen und Detailzeichnungen nach
Erfordernis. Als Grundlage erhält der Auftragnehmer
Ausführungspläne Elektro im Maßstab 1:50 im Format
Auto-Cad 2023 auf CD oder per E-Mail sowie
Verteilerpläne. Die Montage der Anlagenkomponenten
erfolgt nur nach durch die Bauleitung freigezeichneten
Plänen.
Menge: 1,000 Stck

**8.50 Bestandsunterlagen in 2-facher Ausfertigung**
Bestandsunterlagen in 2-facher Ausfertigung
Die Bestandsunterlagen (Dokumentation) haben mit der
Bauausführung, den installierten Anlagen und den
Anlagenbezeichnungen übereinzustimmen. Sie sind
geordnet mit äußerer Angabe des Inhaltes, Gewerkes und
Bauvorhabens in Büro-Ordnern zu übergeben.

Die Übergabe der beschriebenen Unterlagen hat auch
zwingend einmal in digitaler Form auf CD zu erfolgen.

Mindestens 3 Wochen vor Inbetriebnahme der Anlage ist
vorab ein Exemplar der kompletten Bestandsunterlagen
der Bauleitung vorzulegen. Der Auftraggeber hält sich
jederzeit die Nachforderung von zusätzlichen Angaben zu
den Bestandsunterlagen vor.

Die zu erbringenden Unterlagen sind wie folgt zu
gliedern.

-  Inhaltsverzeichnis
-  Zeichnungsverzeichnis
-  Errichterbescheinigung
-  Fachunternehmererklärung
-  Konformitätsbescheinigungen
-  Anlagenbeschreibung
-  Bestandszeichnungen
-  Druck- und Prüfprotokolle
-  Ersatzteillisten
-  Bedienungsanweisung
-  Protokolle der Einweisung
Menge: 1,000 Stck

### Abschnitt 9 Stundenlohnarbeiten

*Hinweis*
Vorbemerkungen Stundenlohnarbeiten
Der Verrechnungssatz für die jeweilige Arbeitskraft
umfasst sämtliche Aufwendungen, insbesondere den
tatsächlichen Lohn einschließlich vermögenswirksamer
Leistungen mit den Zuschlägen für Gemeinkosten
(Sozialkassenbeiträge, Winterbauumlage, etc.) sowie
Lohn- und Gehaltsnebenkosten und Zuschläge für
Überstunden.
Der Verrechnungssatz für das jeweilige Gerät umfasst
sämtliche Aufwendungen, insbesondere die Vorhaltekosten
(Abschreibung und Verzinsung) und Betriebskosten
(Betriebs- und Wartungsstoffe, Reparaturkosten) sowie
die Stundensätze für das Bedienungspersonal.
Für einfache Arbeiten wie Reinigen, Vertragen, Trocknen
usw. werden, unabhängig von der Qualifikation des
ausführenden Personals, nur Helferstunden verrechnet.
Für die Vergütung,Erfassung und Abrechnung der
Stundenlohnarbeiten gilt VOB / B, § 15.
Stundenlohnzettel sind gemäß VOB von der Bauleitung
abzeichnen zu lassen. Nicht unterschriebene
Stundenlohnzettel werden nachträglich nicht anerkannt.
Alle Stundenlohnarbeiten kommen nur bei Bedarf und nach
ausdrücklicher Anweisung durch die Bauleitung zur
Ausführung.
Die Stundenlohnzettel müssen folgende Angaben enthalten
- Baustelle
- Datum
- Name und Berufsbezeichnung der einzelnen
Arbeitskräfte
- Zahl der geleisteten Arbeitsstunden
- Arbeitsbericht mit Ortsangabe ( z.B. Raumnummer )
- Materialverbrauch
- Maschinen- und Geräteeinsatz
- Fahrzeugtyp

**9.10 Stundensatz Facharbeiter**
Stundensatz Facharbeiter
Arbeiten, welche nicht in den Positionen erfasst sind
und gegen
Nachweis zur Ausführung kommen:
Facharbeiter
Menge: 3,000 h

**9.20 Stundensatz Helfer**
Stundensatz Helfer
Arbeiten, welche nicht in den Positionen erfasst sind
und gegen
Nachweis zur Ausführung kommen:
Helfer
Menge: 3,000 h

USt %: 19,00
